# Cerramiento acristalado Seeglass One "C3 SYSTEMS" sin perfiles verticales

- Propiedad del archivo: CYPE INGENIEROS, S.A.
- Formato: FIEBDC-3/2002
- Divisa: EUR
- Costes indirectos: 3.00 %
- IVA: 21.00 %

## F Fachadas y particiones

### FU Cerramientos acristalados y paredes acristaladas

#### FUA Cerramientos acristalados sin perfiles verticales, para exterior

**FUA010** Ud Cerramiento acristalado Seeglass One "C3 SYSTEMS" sin perfiles verticales, de 5 m de longitud y 1,40 m de altura total, con perfil superior y perfil inferior Blanco Stock, de aluminio y hojas deslizantes y abatibles, de vidrio incoloro templado de seguridad, de 8 mm de espesor, con los cantos pulidos.
Suministro y montaje de cerramiento acristalado Seeglass One "C3 SYSTEMS" sin perfiles verticales, de 5 m de longitud y 1,40 m de altura total, con perfil superior y perfil inferior Blanco Stock, de aluminio y hojas deslizantes y abatibles, de vidrio incoloro templado de seguridad, de 8 mm de espesor, con los cantos pulidos. Incluso tornillería de acero inoxidable, gomas, felpudos, tirador metálico, juego de remates laterales Blanco Stock y pinzas de sujeción de hojas. Totalmente montado.
Incluye: Replanteo. Montaje del perfil superior. Montaje del perfil inferior. Montaje de las hojas de vidrio. Montaje de los complementos. Sellado de juntas.
Criterio de medición de proyecto: Número de unidades previstas, según documentación gráfica de Proyecto.
Criterio de medición de obra: Se medirá el número de unidades realmente ejecutadas según especificaciones de Proyecto.

| Código | Ud | Descripción | Rendimiento | Precio | Importe |
|---|---|---|---|---|---|
| mt21csy015eaax | m | Cerramiento acristalado Seeglass One "C3 SYSTEMS" sin perfiles verticales, de 1,4 m de altura total, con perfil superior y perfil inferior Blanco Stock, de aluminio y hojas deslizantes y abatibles, de vidrio incoloro templado de seguridad, de 8 mm de espesor, con los cantos pulidos. Incluso tornillería de acero inoxidable, gomas, felpudos, tirador metálico, juego de remates laterales Blanco Stock y pinzas de sujeción de hojas. Según UNE-EN 14351-1. (material) | 5.000 | 339.71 | 1698.55 |
| op00ato010 |  | Atornillador. | 1.000 | 0.00 | 0.00 |
| mo011 | h | Oficial 1ª montador. (mano de obra) | 10.129 | 17.82 | 180.50 |
| mo080 | h | Ayudante montador. (mano de obra) | 10.129 | 16.13 | 163.38 |
| % | % | Costes directos complementarios | 2 % | 2042.43 | 40.85 |
|  |  | Costes directos |  |  | 2083.28 |
